# Aïllament tèrmic reflectiu entre muntants en extradossat autoportant de plaques

- Propietat de l'arxiu: CYPE Ingenieros S.A.
- Format: FIEBDC-3/2016
- Programa: Generador de preus de la construcció. CYPE Ingenieros, S.A.
- Data: 04/07/2024
- Divisa: EUR
- Costos indirectes: 3 %
- IVA: 21 %

## N Aïllaments e impermeabilitzacions

### NR Aïllaments tèrmics reflexius

#### NRO Extradossats

**NRO030** m² Aïllament tèrmic reflectiu entre muntants en extradossat autoportant de plaques.
Aïllament tèrmic reflectiu entre els muntants de l'estructura portant de l'extradossat autoportant de plaques, format per panell alveolar Hybris "ACTIS", amb barrera de vapor, factor de resistència a la difusió del vapor d'aigua 1800, segons UNE-EN 13984, de 50 mm d'espessor, amb una emissivitat de 0,06 en una cara i 0,10 en l'altra cara, una resistència tèrmica intrínseca (sense cambra d'aire) de 1,5 m²K/W, resistència tèrmica associada a una cambra d'aire de 20 mm d'espessor de 2,1 m²K/W, segons UNE-EN ISO 6946 i una conductivitat tèrmica de 0,033 W/(mK). Inclús cinta autoadhesiva Isodhesif "ACTIS" per closa de juntes.
Inclou: Tall de l'aïllament. Col·locació de l'aïllament entre els muntants. Segellat de junts.
Criteri d'amidament de projecte: Superfície mesurada segons documentació gràfica de Projecte.
Criteri de mesura d'obra: Es mesurarà la superfície realment executada segons especificacions de Projecte.

| Codi | Ut | Descripció | Rendiment | Preu | Import |
|---|---|---|---|---|---|
| mt16ara010tdfg | m² | Panell alveolar Hybris "ACTIS", amb barrera de vapor, factor de resistència a la difusió del vapor d'aigua 1800, segons UNE-EN 13984, compost d'una làmina de polietilè aluminitzat calandrat amb tractament anticorrosió i una làmina de polietilè aluminitzat, unides mitjançant una estructura formada per diverses capes d'escuma de polietilè i làmines de polietilè metal·litzat en forma de bresca d'abella, de 50 mm d'espessor, amb una emissivitat de 0,06 en una cara i 0,10 en l'altra cara, una resistència tèrmica intrínseca (sense cambra d'aire) de 1,5 m²K/W i una conductivitat tèrmica de 0,033 W/(mK), subministrat en panells de 1,20x0,41 m. (material) | 1 | 8.03 | 8.030 |
| mt16ara100s | m | Cinta autoadhesiva Isodhesif "ACTIS", d'alumini, amb adhesiu acrílic, de 100 mm d'amplada, per a l'estanquitat a l'aire i al vapor d'aigua dels junts en aïllaments reflexius. (material) | 0.45 | 0.47 | 0.212 |
| mo054 | h | Oficial 1ª muntador d'aïllaments. (mà d'obra) | 0.052 | 29.34 | 1.526 |
| mo101 | h | Ajudant muntador d'aïllaments. (mà d'obra) | 0.026 | 25.28 | 0.657 |
| % | % | Costos directes complementaris | 2 % | 10.425 | 0.209 |
|  |  | Costos directes |  |  | 10.634 |

Residus:
- col·locació: mt16ara010tdfg; factor de residu 0.02
- col·locació: mt16ara100s; factor de residu 0.048

## Recursos

**mt16ara010tdfg** m² Panell alveolar Hybris "ACTIS"
Dades tècniques: Cost energètic 71.568 MJ; Emissió de CO2 1.647 kg; Codi LER 17 06 04; Massa de l'element 0.475 kg; Volum 0.000792 m3
Residus:
- embalatge: re170203 Plàstic. (component de residu); rendiment 0.025 kg; Codi LER 17 02 03; Massa de l'element 1 kg; Volum 0.001667 m3

**mt16ara100s** m Cinta autoadhesiva Isodhesif "ACTIS"
Dades tècniques: Cost energètic 3.059 MJ; Emissió de CO2 0.214 kg; Codi LER 17 04 02; Massa de l'element 0.023 kg; Volum 0.000015 m3
Residus:
- embalatge: re170203 Plàstic; rendiment 0.005 kg
